# Tapa enchufe 2P+TT segur. lat. aluminio Prusia

- Propiedad del archivo: CONSTRUNARIO
- Formato: FIEBDC-3/2012
- Programa: Construnario Versión 3.51
- Fecha de los precios: 06/06/2024
- Divisa: EUR

**BJC22724_AP** u Tapa enchufe 2P+TT segur. lat. aluminio Prusia
Precio: 5.32
Tapa enchufe 2P+TT segur. lat. aluminio Prusia BJC, con referencia 22724-AP de la familia Mega Código EAN: 8421870624042 Código ETIM 8.0: EC000011
