# Tapa Enchufe 2P+TT Segur. lat. bronce Niebla

- Propiedad del archivo: CONSTRUNARIO
- Formato: FIEBDC-3/2012
- Programa: Construnario Versión 3.51
- Fecha de los precios: 06/06/2024
- Divisa: EUR

**BJC22724_BN** u Tapa Enchufe 2P+TT Segur. lat. bronce Niebla
Precio: 5.32
Tapa Enchufe 2P+TT Segur. lat. bronce Niebla BJC, con referencia 22724-BN de la familia Mega Código EAN: 8421870624059 Código ETIM 8.0: EC000011
