# Tapa enchufe 2P+TT segur. lat. blanco Perla Mabe Mabe

- Propiedad del archivo: CONSTRUNARIO
- Formato: FIEBDC-3/2012
- Programa: Construnario Versión 3.51
- Fecha de los precios: 06/06/2024
- Divisa: EUR

**BJC22724_BP** u Tapa enchufe 2P+TT segur. lat. blanco Perla Mabe Mabe
Precio: 5.32
Tapa enchufe 2P+TT segur. lat. blanco Perla Mabe Mabe BJC, con referencia 22724-BP de la familia Mega Código EAN: 8421870666707 Código ETIM 8.0: EC000011
