# Tapa enchufe 2P+TT segur. lat. marrón Samoa

- Propiedad del archivo: CONSTRUNARIO
- Formato: FIEBDC-3/2012
- Programa: Construnario Versión 3.51
- Fecha de los precios: 06/06/2024
- Divisa: EUR

**BJC22724_MS** u Tapa enchufe 2P+TT segur. lat. marrón Samoa
Precio: 5.32
Tapa enchufe 2P+TT segur. lat. marrón Samoa BJC, con referencia 22724-MS de la familia Mega Código EAN: 8421870624103 Código ETIM 8.0: EC000011
