# Tapa piloto aluminio Fusión

- Propiedad del archivo: CONSTRUNARIO
- Formato: FIEBDC-3/2012
- Programa: Construnario Versión 3.51
- Fecha de los precios: 06/06/2024
- Divisa: EUR

**BJC22730_AF** u Tapa piloto aluminio Fusión
Precio: 6.75
Tapa piloto aluminio Fusión BJC, con referencia 22730-AF de la familia Mega Código EAN: 8421870085133 Código ETIM 8.0: EC000011
