# Tapa piloto bronce Niebla

- Propiedad del archivo: CONSTRUNARIO
- Formato: FIEBDC-3/2012
- Programa: Construnario Versión 3.51
- Fecha de los precios: 02/03/2023
- Divisa: EUR

**BJC22730_BN** u Tapa piloto bronce Niebla
Precio: 6.75
Tapa piloto bronce Niebla BJC, con referencia 22730-BN de la familia Mega Código EAN: 8421870085164 Código ETIM 8.0: EC000011
