# Tapa piloto marrón Samoa

- Propiedad del archivo: CONSTRUNARIO
- Formato: FIEBDC-3/2012
- Programa: Construnario Versión 3.51
- Fecha de los precios: 06/06/2024
- Divisa: EUR

**BJC22730_MS** u Tapa piloto marrón Samoa
Precio: 6.75
Tapa piloto marrón Samoa BJC, con referencia 22730-MS de la familia Mega Código EAN: 8421870085201 Código ETIM 8.0: EC000011
