# Tapa salida de cables antracita Cosso

- Propiedad del archivo: CONSTRUNARIO
- Formato: FIEBDC-3/2012
- Programa: Construnario Versión 3.51
- Fecha de los precios: 06/06/2024
- Divisa: EUR

**BJC22734_AC** u Tapa salida de cables antracita Cosso
Precio: 7.07
Tapa salida de cables antracita Cosso BJC, con referencia 22734-AC de la familia Mega Código EAN: 8421870085409 Código ETIM 8.0: EC000011
