# Tapa salida de cables marrón Samoa

- Propiedad del archivo: CONSTRUNARIO
- Formato: FIEBDC-3/2012
- Programa: Construnario Versión 3.51
- Fecha de los precios: 06/06/2024
- Divisa: EUR

**BJC22734_MS** u Tapa salida de cables marrón Samoa
Precio: 7.07
Tapa salida de cables marrón Samoa BJC, con referencia 22734-MS de la familia Mega Código EAN: 8421870085423 Código ETIM 8.0: EC000011
