# Tapa termostato electrónico ambiente marrón Samoa, serie Mega

- Propiedad del archivo: CONSTRUNARIO
- Formato: FIEBDC-3/2012
- Programa: Construnario Versión 3.51
- Fecha de los precios: 06/06/2024
- Divisa: EUR

**BJC22744_MS** u Tapa termostato electrónico ambiente marrón Samoa, serie Mega
Precio: 16.23
Tapa termostato electrónico ambiente marrón Samoa, con referencia 22744-MS de la serie Mega Código EAN: 8421870085973 Código ETIM 8.0: EC000011
