# Tapa y botón regulador de luz bronce Niebla

- Propiedad del archivo: CONSTRUNARIO
- Formato: FIEBDC-3/2012
- Programa: Construnario Versión 3.51
- Fecha de los precios: 06/06/2024
- Divisa: EUR

**BJC22749_BN** u Tapa y botón regulador de luz bronce Niebla
Precio: 12.82
Tapa y botón regulador de luz bronce Niebla BJC, con referencia 22749-BN de la familia Mega Código EAN: 8421870662815 Código ETIM 8.0: EC000011
