# Teclas pulsador-interruptor persianas bronce Niebla

- Propiedad del archivo: CONSTRUNARIO
- Formato: FIEBDC-3/2012
- Programa: Construnario Versión 3.51
- Fecha de los precios: 06/06/2024
- Divisa: EUR

**BJC22765_BN** u Teclas pulsador-interruptor persianas bronce Niebla
Precio: 8.44
Teclas pulsador-interruptor persianas bronce Niebla BJC, con referencia 22765-BN de la familia Mega Código EAN: 8421870086260 Código ETIM 8.0: EC000011
