# Teclas pulsador-interruptor persianas blanco Perla

- Propiedad del archivo: CONSTRUNARIO
- Formato: FIEBDC-3/2012
- Programa: Construnario Versión 3.51
- Fecha de los precios: 06/06/2024
- Divisa: EUR

**BJC22765_BP** u Teclas pulsador-interruptor persianas blanco Perla
Precio: 8.44
Teclas pulsador-interruptor persianas blanco Perla BJC, con referencia 22765-BP de la familia Mega Código EAN: 8421870666813 Código ETIM 8.0: EC000011
