# Teclas pulsador-interruptor persianas dorado Malta

- Propiedad del archivo: CONSTRUNARIO
- Formato: FIEBDC-3/2012
- Programa: Construnario Versión 3.51
- Fecha de los precios: 06/06/2024
- Divisa: EUR

**BJC22765_DM** u Teclas pulsador-interruptor persianas dorado Malta
Precio: 8.44
Teclas pulsador-interruptor persianas dorado Malta BJC, con referencia 22765-DM de la familia Mega Código EAN: 8421870086253 Código ETIM 8.0: EC000011
