# Marco para base de enchufe francesa con doble cargador USB, referencia 18772-USB-BN de la serie Mega/Iris Plus de BJC. Bronce niebla

- Propiedad del archivo: CONSTRUNARIO
- Formato: FIEBDC-3/2012
- Programa: Construnario Versión 3.51
- Fecha de los precios: 06/06/2024
- Divisa: EUR

**BJC22772-USB-BN** u Marco para base de enchufe francesa con doble cargador USB, referencia 18772-USB-BN de la serie Mega/Iris Plus de BJC. Bronce niebla
Precio: 5.49
Marco para base de enchufe francesa con doble cargador USB Código EAN: 8421870937999 Código ETIM 8.0: EC000011
