# Tapa base toma francesa con USB, referencia 22772-USB-BS de la serie Mega de BJC. Blanco satín

- Propiedad del archivo: CONSTRUNARIO
- Formato: FIEBDC-3/2012
- Programa: Construnario Versión 3.51
- Fecha de los precios: 06/06/2024
- Divisa: EUR

**BJC22772_USB_BS** u Tapa base toma francesa con USB, referencia 22772-USB-BS de la serie Mega de BJC. Blanco satín
Precio: 5.49
Tapa base toma francesa con USB, referencia 22772-USB-BS de la serie Mega de BJC. Blanco satín Código EAN: 8421870938019 Código ETIM 8.0: EC000011
