# Tapa VGA/HDMI/USB aluminio Fusión

- Propiedad del archivo: CONSTRUNARIO
- Formato: FIEBDC-3/2012
- Programa: Construnario Versión 3.51
- Fecha de los precios: 06/06/2024
- Divisa: EUR

**BJC22778_AF** u Tapa VGA/HDMI/USB aluminio Fusión
Precio: 7.30
Tapa VGA/HDMI/USB aluminio Fusión BJC, con referencia 22778-AF de la familia Mega Código EAN: 8421870676645 Código ETIM 8.0: EC000011
