# Tapa VGA/HDMI/USB marrón Samoa

- Propiedad del archivo: CONSTRUNARIO
- Formato: FIEBDC-3/2012
- Programa: Construnario Versión 3.51
- Fecha de los precios: 06/06/2024
- Divisa: EUR

**BJC22778_MS** u Tapa VGA/HDMI/USB marrón Samoa
Precio: 7.30
Tapa VGA/HDMI/USB marrón samoa BJC, con referencia 22778-MS de la familia Mega Código EAN: 8421870676690 Código ETIM 8.0: EC000011
