# Tapa de 1 toma RCA blanco Satín

- Propiedad del archivo: CONSTRUNARIO
- Formato: FIEBDC-3/2012
- Programa: Construnario Versión 3.51
- Fecha de los precios: 06/06/2024
- Divisa: EUR

**BJC22882_BS** u Tapa de 1 toma RCA blanco Satín
Precio: 6.12
Tapa de 1 toma RCA blanco Satín BJC, con referencia 22882-BS de la familia Mega Código EAN: 8421870087281 Código ETIM 8.0: EC000011
