# Tapa de 1 toma RCA marrón Samoa

- Propiedad del archivo: CONSTRUNARIO
- Formato: FIEBDC-3/2012
- Programa: Construnario Versión 3.51
- Fecha de los precios: 06/06/2024
- Divisa: EUR

**BJC22882_MS** u Tapa de 1 toma RCA marrón Samoa
Precio: 6.12
Tapa de 1 toma RCA marrón samoa BJC, con referencia 22882-MS de la familia Mega Código EAN: 8421870087298 Código ETIM 8.0: EC000011
