# Marco 1 elemento, 86x86 mm, gris Lava

- Propiedad del archivo: CONSTRUNARIO
- Formato: FIEBDC-3/2012
- Programa: Construnario Versión 3.51
- Fecha de los precios: 06/06/2024
- Divisa: EUR

**BJC23001_GL** u Marco 1 elemento, 86x86 mm, gris Lava
Precio: 3.29
Marco 1 elemento, 86x86 mm, gris Lava BJC, con referencia 23001-GL de la familia Viva Código EAN: 8421870684602 Código ETIM 8.0: EC000007
