# Interruptor - conmutador tarjetero 1 microrruptor plata Luna

- Propiedad del archivo: CONSTRUNARIO
- Formato: FIEBDC-3/2012
- Programa: Construnario Versión 3.51
- Fecha de los precios: 06/06/2024
- Divisa: EUR

**BJC23068_PL** u Interruptor - conmutador tarjetero 1 microrruptor plata Luna
Precio: 37.16
Interruptor - conmutador tarjetero 1 microrruptor plata Luna BJC, con referencia 23068-PL de la familia Viva Código EAN: 8421870681878 Código ETIM 8.0: EC001590
