# Termostato electrónico para calefacción o ventilación plata Luna, serie Viva

- Propiedad del archivo: CONSTRUNARIO
- Formato: FIEBDC-3/2012
- Programa: Construnario Versión 3.51
- Fecha de los precios: 06/06/2024
- Divisa: EUR

**BJC23144_PL** u Termostato electrónico para calefacción o ventilación plata Luna, serie Viva
Precio: 112.51
Termostato electrónico para calefacción o ventilación referencia 23144-PL plata Luna, serie Viva Código EAN: 8421870687092 Código ETIM 8.0: EC010927
