# Termostato ambiente para suelo radiante gris Lava

- Propiedad del archivo: CONSTRUNARIO
- Formato: FIEBDC-3/2012
- Programa: Construnario Versión 3.51
- Fecha de los precios: 06/06/2024
- Divisa: EUR

**BJC23244_GL** u Termostato ambiente para suelo radiante gris Lava
Precio: 209.75
Termostato ambiente para suelo radiante gris Lava de referencia 23244-GL. Control electrónico de temperatura para sistemas de calefacción, por ejemplo: sistemas de suelo radiante eléctrico, baños, techos, mármoles y paredes radiantes. Tensión: 230 V ~, 50 Hz Sensor: externo o interno+externo (monitor). Sensor de suelo incluido en el envase. Capacidad de corte: 16(2) A Rango de consigna: 10 to 50 °C (escala 1 a 5) Indicaciones (LEDs): calefacción en marcha (red) y modo eco activado (green). Extensión del sensor: hasta 50 m solo con cable 0.5 mm2, con doble aislamiento. Nota: Debe asegurarse que el cableado del sensor va dentro de una conducción protectora. No es posible el cableado del sensor en paralelo con líneas que conduzcan corrientes alternas. Código EAN: 8421870687122 Código ETIM 8.0: EC010927
