# Tapa TV dos agujeros plata Luna

- Propiedad del archivo: CONSTRUNARIO
- Formato: FIEBDC-3/2012
- Programa: Construnario Versión 3.51
- Fecha de los precios: 06/06/2024
- Divisa: EUR

**BJC23330_PL** u Tapa TV dos agujeros plata Luna
Precio: 6.09
Tapa TV dos agujeros plata Luna BJC, con referencia 23330-PL de la familia Viva Código EAN: 8421870681892 Código ETIM 8.0: EC000011
