# Conmutador simple plata Luna sin garra

- Propiedad del archivo: CONSTRUNARIO
- Formato: FIEBDC-3/2012
- Programa: Construnario Versión 3.51
- Fecha de los precios: 06/06/2024
- Divisa: EUR

**BJC23506_PL** u Conmutador simple plata Luna sin garra
Precio: 8.71
Conmutador simple plata Luna sin garra BJC, con referencia 23506-PL de la familia Viva Código EAN: 8421870681953 Código ETIM 8.0: EC001590
