# Interruptor bipolar plata Luna

- Propiedad del archivo: CONSTRUNARIO
- Formato: FIEBDC-3/2012
- Programa: Construnario Versión 3.51
- Fecha de los precios: 06/06/2024
- Divisa: EUR

**BJC23508_PL** u Interruptor bipolar plata Luna
Precio: 14.67
Interruptor bipolar plata Luna BJC, con referencia 23508-PL de la familia Viva Código EAN: 8421870682004 Código ETIM 8.0: EC001590
