# Pulsador doble, referencia 23511-GL de la serie Viva de BJC. Gris lava

- Propiedad del archivo: CONSTRUNARIO
- Formato: FIEBDC-3/2012
- Programa: Construnario Versión 3.51
- Fecha de los precios: 06/06/2024
- Divisa: EUR

**BJC23511_GL** u Pulsador doble, referencia 23511-GL de la serie Viva de BJC. Gris lava
Precio: 13.32
Pulsador doble Código EAN: 8421870938125
