# Pulsador NA blanco Polar

- Propiedad del archivo: CONSTRUNARIO
- Formato: FIEBDC-3/2012
- Programa: Construnario Versión 3.51
- Fecha de los precios: 06/06/2024
- Divisa: EUR

**BJC23516** u Pulsador NA blanco Polar
Precio: 6.65
Pulsador NA blanco Polar BJC, con referencia 23516 de la familia Viva Código EAN: 8421870672074 Código ETIM 8.0: EC000029
