# Pulsador luz blanco polar sin garra

- Propiedad del archivo: CONSTRUNARIO
- Formato: FIEBDC-3/2012
- Programa: Construnario Versión 3.51
- Fecha de los precios: 06/06/2024
- Divisa: EUR

**BJC23516_2** u Pulsador luz blanco polar sin garra
Precio: 6.88
Pulsador luz blanco polar sin garra BJC, con referencia 23516-2 de la familia Viva Código EAN: 8421870675723 Código ETIM 8.0: EC000029
