# Zumbador 230V con regulación de tono plata Luna sin garra

- Propiedad del archivo: CONSTRUNARIO
- Formato: FIEBDC-3/2012
- Programa: Construnario Versión 3.51
- Fecha de los precios: 06/06/2024
- Divisa: EUR

**BJC23536_PL** u Zumbador 230V con regulación de tono plata Luna sin garra
Precio: 28.75
Zumbador 230V con regulación de tono plata Luna sin garra BJC, con referencia 23536-PL de la familia Viva Código EAN: 8421870045427 Código ETIM 8.0: EC001590
