# Regulador para LED 230Vac conmutador incandescencia plata Luna

- Propiedad del archivo: CONSTRUNARIO
- Formato: FIEBDC-3/2012
- Programa: Construnario Versión 3.51
- Fecha de los precios: 06/06/2024
- Divisa: EUR

**BJC23549_PLX** u Regulador para LED 230Vac conmutador incandescencia plata Luna
Precio: 93.19
Regulador para LED 230Vac conmutador incandescencia plata Luna BJC, con referencia 23549-PLX de la familia Viva Código EAN: 8421870045434 Código ETIM 8.0: EC001590
