# Regulador para LED 230Vac conmutador incandescencia blanco polar

- Propiedad del archivo: CONSTRUNARIO
- Formato: FIEBDC-3/2012
- Programa: Construnario Versión 3.51
- Fecha de los precios: 06/06/2024
- Divisa: EUR

**BJC23549_X** u Regulador para LED 230Vac conmutador incandescencia blanco polar
Precio: 92.17
Regulador para LED 230Vac conmutador incandescencia blanco polar BJC, con referencia 23549-X de la familia Viva Código EAN: 8421870045441 Código ETIM 8.0: EC001590
