# Detector movimiento 3 hilos, blanco

- Propiedad del archivo: CONSTRUNARIO
- Formato: FIEBDC-3/2012
- Programa: Construnario Versión 3.51
- Fecha de los precios: 06/06/2024
- Divisa: EUR

**BJC23555_3PL** u Detector movimiento 3 hilos, blanco
Precio: 133.78
Detector movimiento 3 hilos, blanco BJC, con referencia 23555-3PL de la familia Viva Código EAN: 8421870045496 Código ETIM 8.0: EC000029
