# Conmutador 16A, referencia 23559 de BJC. Blanco

- Propiedad del archivo: CONSTRUNARIO
- Formato: FIEBDC-3/2012
- Programa: Construnario Versión 3.51
- Fecha de los precios: 06/06/2024
- Divisa: EUR

**BJC23559** u Conmutador 16A, referencia 23559 de BJC. Blanco
Precio: 10.15
Conmutador 16 AX Código EAN: 8421870683636 Código ETIM 8.0: EC001590
