# Doble interruptor de persiana blanco polar

- Propiedad del archivo: CONSTRUNARIO
- Formato: FIEBDC-3/2012
- Programa: Construnario Versión 3.51
- Fecha de los precios: 06/06/2024
- Divisa: EUR

**BJC23569** u Doble interruptor de persiana blanco polar
Precio: 26.81
Doble interruptor de persiana blanco polar BJC, con referencia 23569 de la familia Viva Código EAN: 8421870078128 Código ETIM 8.0: EC000090
