# Doble interruptor de persiana plata Luna

- Propiedad del archivo: CONSTRUNARIO
- Formato: FIEBDC-3/2012
- Programa: Construnario Versión 3.51
- Fecha de los precios: 06/06/2024
- Divisa: EUR

**BJC23569_PL** u Doble interruptor de persiana plata Luna
Precio: 29.05
Doble interruptor de persiana plata Luna BJC, con referencia 23569-PL de la familia Viva Código EAN: 4001869553535 Código ETIM 8.0: EC000615
