# Toma francesa con doble USB y protección de seguridad, referencia 23572-USB de la seria Viva de BJC. Blanco plata

- Propiedad del archivo: CONSTRUNARIO
- Formato: FIEBDC-3/2012
- Programa: Construnario Versión 3.51
- Fecha de los precios: 06/06/2024
- Divisa: EUR

**BJC23572_USB** u Toma francesa con doble USB y protección de seguridad, referencia 23572-USB de la seria Viva de BJC. Blanco plata
Precio: 45.09
Toma francesa · 230Vac 50Hz, 16A · Emborne sin tornillo Doble cargador USB · 2 Tomas USB tipo A · Tensión de salida por toma : 5V DC · Corriente total máx. : 2,4A · Consumo en Stand-by: < 100mW acorde a normativa europea ErP · Protección de cortocircuito · Protección de temperatura y temperatura De acuerdo a normas VDE 0620-1 / EN 62386-1 Código EAN: 8421870938033 Código ETIM 8.0: EC000125
