# Conector USB blanco Polar

- Propiedad del archivo: CONSTRUNARIO
- Formato: FIEBDC-3/2012
- Programa: Construnario Versión 3.51
- Fecha de los precios: 06/06/2024
- Divisa: EUR

**BJC23578_USB** u Conector USB blanco Polar
Precio: 75.00
Conector USB blanco Polar BJC, con referencia 23578-USB de la familia Viva Longitud máxima del cable 30 m (en función del tipo de cable) Emborme por tornillos Envase 1 Código EAN: 4001869233956 Código ETIM 8.0: EC000011
