# Conector VGA plata Luna

- Propiedad del archivo: CONSTRUNARIO
- Formato: FIEBDC-3/2012
- Programa: Construnario Versión 3.51
- Fecha de los precios: 06/06/2024
- Divisa: EUR

**BJC23578_VGA_PL** u Conector VGA plata Luna
Precio: 89.25
Conector VGA plata Luna BJC, con referencia 23578-VGA-PL de la familia Viva Longitud máxima del cable 30 m (en función del tipo de cable) Emborme por tornillos Envase 1 Código EAN: 4001869234113 Código ETIM 8.0: EC000011
