# Cargador doble USB, referencia 23580-GL de BJC. Blanco

- Propiedad del archivo: CONSTRUNARIO
- Formato: FIEBDC-3/2012
- Programa: Construnario Versión 3.51
- Fecha de los precios: 06/06/2024
- Divisa: EUR

**BJC23580** u Cargador doble USB, referencia 23580-GL de BJC. Blanco
Precio: 12.00
Tensión de entrada: 100-250VAC 50-60Hz: 2 Tomas USB Tipo A: Tensión de salida por toma: 5V DC: Corriente total máx.: 2,1A Consumo en Stand-by: < 200mW acorde a la directiva europea ErP Protección de cortocircuito Protección de temperatura Normas y certificados: CE declaración de conformidad, con EN 62368-1 Código EAN: 8421870693604 Código ETIM 8.0: EC002949
