# Adaptador doble RJ-45 Cat 6 E, referencia 23586-X de BJC. Blanco

- Propiedad del archivo: CONSTRUNARIO
- Formato: FIEBDC-3/2012
- Programa: Construnario Versión 3.51
- Fecha de los precios: 06/06/2024
- Divisa: EUR

**BJC23586** u Adaptador doble RJ-45 Cat 6 E, referencia 23586-X de BJC. Blanco
Precio: 19.87
Con garras Código EAN: 8421870672333 Código ETIM 8.0: EC002906
