# Caja de empotrar 2 elemento para tabique hueco, referencia 2378 de la serie Viva de BJC. Para tabique hueco

- Propiedad del archivo: CONSTRUNARIO
- Formato: FIEBDC-3/2012
- Programa: Construnario Versión 3.51
- Fecha de los precios: 06/06/2024
- Divisa: EUR

**BJC2378** u Caja de empotrar 2 elemento para tabique hueco, referencia 2378 de la serie Viva de BJC. Para tabique hueco
Precio: 3.29
Consultar disponibilidad
