# Módulo de sirena interior, referencia 25062 de BJC

- Propiedad del archivo: CONSTRUNARIO
- Formato: FIEBDC-3/2012
- Programa: Construnario Versión 3.51
- Fecha de los precios: 06/06/2024
- Divisa: EUR

**BJC25062** u Módulo de sirena interior, referencia 25062 de BJC
Precio: 42.31
Características técnicas: Alimentación 3 a 28 VDC; Consumo máx. 23 mA a 24 VDC; Nivel sonoro 85 dB@30 cm (12 VDC); 105 dB@30 cm (24 VDC); Frecuencia de oscilación 3,5 kHz; Frecuencia de tono 3,0 Hz; Temperatura de funcionamiento –20 °C a 60 °C; Temperatura de almacenamiento –30 °C a 70 °C Código EAN: 8421870650539
