# Detector técnico de inundación, referencia 25203 de BJC

- Propiedad del archivo: CONSTRUNARIO
- Formato: FIEBDC-3/2012
- Programa: Construnario Versión 3.51
- Fecha de los precios: 06/06/2024
- Divisa: EUR

**BJC25203** u Detector técnico de inundación, referencia 25203 de BJC
Precio: 27.25
Alimentación externa 9-28 VDC/AC (obligatorio MBTS); Consumo 1 W Código EAN: 8421870650508
