# Acoplador para conector fibra óptica , referencia 3191 de la serie Coral de BJC. Tipo SC/APC

- Propiedad del archivo: CONSTRUNARIO
- Formato: FIEBDC-3/2012
- Programa: Construnario Versión 3.51
- Fecha de los precios: 06/06/2024
- Divisa: EUR

**BJC3191** u Acoplador para conector fibra óptica , referencia 3191 de la serie Coral de BJC. Tipo SC/APC
Precio: 0.70
Puede ser usado con el adaptador 3190 o directamente con las tapas RJ Código EAN: 8421870937357 Código ETIM 8.0: EC000752
