# Interruptor bipolar, referencia 5TA2112KK de la serie Style de BJC. Sin garras

- Propiedad del archivo: CONSTRUNARIO
- Formato: FIEBDC-3/2012
- Programa: Construnario Versión 3.51
- Fecha de los precios: 06/06/2024
- Divisa: EUR

**BJC5TA21120KK** u Interruptor bipolar, referencia 5TA2112KK de la serie Style de BJC. Sin garras
Precio: 10.42
Para alcanzar IP44 requiere de la junta 5TG4324 Código EAN: 4001869397399
