# Cruzamiento, referencia 5TA2117 de la serie Style de BJC

- Propiedad del archivo: CONSTRUNARIO
- Formato: FIEBDC-3/2012
- Programa: Construnario Versión 3.51
- Fecha de los precios: 06/06/2024
- Divisa: EUR

**BJC5TA2117** u Cruzamiento, referencia 5TA2117 de la serie Style de BJC
Precio: 15.01
Para alcanzar IP44 requiere de la junta 5TG4324 Código EAN: 4001869038025 Código ETIM 8.0: EC001590
