# Conmutador, referencia 5TA2156 de la serie Miro de BJC. 16A

- Propiedad del archivo: CONSTRUNARIO
- Formato: FIEBDC-3/2012
- Programa: Construnario Versión 3.51
- Fecha de los precios: 06/06/2024
- Divisa: EUR

**BJC5TA2156** u Conmutador, referencia 5TA2156 de la serie Miro de BJC. 16A
Precio: 5.93
Para alcanzar IP44 requiere de la junta 5TG4324 Código EAN: 4001869038162 Código ETIM 8.0: EC001590
