# Doble pulsador, referencia 5TD2111 de la serie de BJC

- Propiedad del archivo: CONSTRUNARIO
- Formato: FIEBDC-3/2012
- Programa: Construnario Versión 3.51
- Fecha de los precios: 06/06/2024
- Divisa: EUR

**BJC5TD2111** u Doble pulsador, referencia 5TD2111 de la serie de BJC
Precio: 26.27
Para alcanzar IP44 requiere de la junta 5TG4324 Código EAN: 4001869040301 Código ETIM 8.0: EC001590
